# TUBERÍA PVC-U PRESIÓN ENCOLAR

- Propiedad del archivo: RIB Spain
- Formato: FIEBDC-3/2020
- Programa: Presto 22.00
- Fecha: 21/07/2022
- Tipo: lista de precios
- Fecha de los precios: 11/02/2022
- Divisa: EUR
- IVA: 10 %

## 09 TUBERÍA PVC-U PRESIÓN ENCOLAR

**63.6EN** ml Tubo PVC PRESIÓN 63.6 Encolar 1452-2
Precio: 2.11
Suministro de tubería diametro nominal 63mm de PVC-U Compacto, unión para encolar, para PN6, fabricada según UNE EN 1452-2 con certificado AENOR, en color gris, abastecimiento o riego.

**75.6EN** ml Tubo PVC PRESIÓN 75.6 Encolar 1452-2
Precio: 2.87
Suministro de tubería diametro nominal 75mm de PVC-U Compacto, unión para encolar, para PN6, fabricada según UNE EN 1452-2 con certificado AENOR, en color gris, abastecimiento o riego.

**90.6EN** ml Tubo PVC PRESIÓN 90.6 Encolar 1452-2
Precio: 4.1
Suministro de tubería diametro nominal 90mm de PVC-U Compacto, unión para encolar, para PN6, fabricada según UNE EN 1452-2 con certificado AENOR, en color gris, abastecimiento o riego.

**110.6EN** ml Tubo PVC PRESIÓN 110.6 Encolar 1452-2
Precio: 4.9
Suministro de tubería diametro nominal 110mm de PVC-U Compacto, unión para encolar, para PN6, fabricada según UNE EN 1452-2 con certificado AENOR, en color gris, abastecimiento o riego.

**125.6EN** ml Tubo PVC PRESIÓN 125.6 Encolar 1452-2
Precio: 6.43
Suministro de tubería diametro nominal 125mm de PVC-U Compacto, unión para encolar, para PN6, fabricada según UNE EN 1452-2 con certificado AENOR, en color gris, abastecimiento o riego.

**140.6EN** ml Tubo PVC PRESIÓN 140.6 Encolar 1452-2
Precio: 8.02
Suministro de tubería diametro nominal 140mm de PVC-U Compacto, unión para encolar, para PN6, fabricada según UNE EN 1452-2 con certificado AENOR, en color gris, abastecimiento o riego.

**160.6EN** ml Tubo PVC PRESIÓN 160.6 Encolar 1452-2
Precio: 10.39
Suministro de tubería diametro nominal 160mm de PVC-U Compacto, unión para encolar, para PN6, fabricada según UNE EN 1452-2 con certificado AENOR, en color gris, abastecimiento o riego.

**180.6EN** ml Tubo PVC PRESIÓN 180.6 Encolar 1452-2
Precio: 12.98
Suministro de tubería diametro nominal 180mm de PVC-U Compacto, unión para encolar, para PN6, fabricada según UNE EN 1452-2 con certificado AENOR, en color gris, abastecimiento o riego.

**200.6EN** ml Tubo PVC PRESIÓN 200.6 Encolar 1452-2
Precio: 15.9
Suministro de tubería diametro nominal 200mm de PVC-U Compacto, unión para encolar, para PN6, fabricada según UNE EN 1452-2 con certificado AENOR, en color gris, abastecimiento o riego.

**250.6EN** ml Tubo PVC PRESIÓN 200.6 Encolar 1452-2
Precio: 25.22
Suministro de tubería diametro nominal 250mm de PVC-U Compacto, unión para encolar, para PN6, fabricada según UNE EN 1452-2 con certificado AENOR, en color gris, abastecimiento o riego.

**315.6EN** ml Tubo PVC PRESIÓN 250.6 Encolar 1452-2
Precio: 38.97
Suministro de tubería diametro nominal 315mm de PVC-U Compacto, unión para encolar, para PN6, fabricada según UNE EN 1452-2 con certificado AENOR, en color gris, abastecimiento o riego.

**400.6EN** ml Tubo PVC PRESIÓN 400.6 Encolar 1452-2
Precio: 63.47
Suministro de tubería diametro nominal 400mm de PVC-U Compacto, unión para encolar, para PN6, fabricada según UNE EN 1452-2 con certificado AENOR, en color gris, abastecimiento o riego.

**50.8EN** ml Tubo PVC PRESIÓN 50.8 Encolar 1452-2
Precio: 1.65
Suministro de tubería diametro nominal 50mm de PVC-U Compacto, unión para encolar, para PN8, fabricada según UNE EN 1452-2 con certificado AENOR, en color gris, abastecimiento o riego.

**63.8EN** ml Tubo PVC PRESIÓN 63.8 Encolar 1452-2
Precio: 2.59
Suministro de tubería diametro nominal 63mm de PVC-U Compacto, unión para encolar, para PN8, fabricada según UNE EN 1452-2 con certificado AENOR, en color gris, abastecimiento o riego.

**40.10EN** ml Tubo PVC PRESIÓN 40.10 Encolar 1452-2
Precio: 1.3
Suministro de tubería diametro nominal 40mm de PVC-U Compacto, unión para encolar, para PN10, fabricada según UNE EN 1452-2 con certificado AENOR, en color gris, abastecimiento o riego.

**50.10EN** ml Tubo PVC PRESIÓN 50.10 Encolar 1452-2
Precio: 1.97
Suministro de tubería diametro nominal 50mm de PVC-U Compacto, unión para encolar, para PN10, fabricada según UNE EN 1452-2 con certificado AENOR, en color gris, abastecimiento o riego.

**63.10EN** ml Tubo PVC PRESIÓN 63.10 Encolar 1452-2
Precio: 3
Suministro de tubería diametro nominal 63mm de PVC-U Compacto, unión para encolar, para PN10, fabricada según UNE EN 1452-2 con certificado AENOR, en color gris, abastecimiento o riego.

**75.10EN** ml Tubo PVC PRESIÓN 75.10 Encolar 1452-2
Precio: 4.28
Suministro de tubería diametro nominal 75mm de PVC-U Compacto, unión para encolar, para PN10, fabricada según UNE EN 1452-2 con certificado AENOR, en color gris, abastecimiento o riego.

**90.10EN** ml Tubo PVC PRESIÓN 90.10 Encolar 1452-2
Precio: 6.13
Suministro de tubería diametro nominal 90mm de PVC-U Compacto, unión para encolar, para PN10, fabricada según UNE EN 1452-2 con certificado AENOR, en color gris, abastecimiento o riego.

**110.10EN** ml Tubo PVC PRESIÓN 110.10 Encolar 1452-2
Precio: 7.42
Suministro de tubería diametro nominal 110mm de PVC-U Compacto, unión para encolar, para PN10, fabricada según UNE EN 1452-2 con certificado AENOR, en color gris, abastecimiento o riego.

**125.10EN** ml Tubo PVC PRESIÓN 125.10 Encolar 1452-2
Precio: 9.58
Suministro de tubería diametro nominal 125mm de PVC-U Compacto, unión para encolar, para PN10, fabricada según UNE EN 1452-2 con certificado AENOR, en color gris, abastecimiento o riego.

**140.10EN** ml Tubo PVC PRESIÓN 140.10 Encolar 1452-2
Precio: 12.05
Suministro de tubería diametro nominal 140mm de PVC-U Compacto, unión para encolar, para PN10, fabricada según UNE EN 1452-2 con certificado AENOR, en color gris, abastecimiento o riego.

**160.10EN** ml Tubo PVC PRESIÓN 160.10 Encolar 1452-2
Precio: 15.8
Suministro de tubería diametro nominal 160mm de PVC-U Compacto, unión para encolar, para PN10, fabricada según UNE EN 1452-2 con certificado AENOR, en color gris, abastecimiento o riego.

**180.10EN** ml Tubo PVC PRESIÓN 180.10 Encolar 1452-2
Precio: 19.72
Suministro de tubería diametro nominal 180mm de PVC-U Compacto, unión para encolar, para PN10, fabricada según UNE EN 1452-2 con certificado AENOR, en color gris, abastecimiento o riego.

**200.10EN** ml Tubo PVC PRESIÓN 200.10 Encolar 1452-2
Precio: 24.4
Suministro de tubería diametro nominal 200mm de PVC-U Compacto, unión para encolar, para PN10, fabricada según UNE EN 1452-2 con certificado AENOR, en color gris, abastecimiento o riego.

**225.10EN** ml Tubo PVC PRESIÓN 225.10 Encolar 1452-2
Precio: 31.47
Suministro de tubería diametro nominal 225mm de PVC-U Compacto, unión para encolar, para PN10, fabricada según UNE EN 1452-2 con certificado AENOR, en color gris, abastecimiento o riego.

**250.10EN** ml Tubo PVC PRESIÓN 250.10 Encolar 1452-2
Precio: 38
Suministro de tubería diametro nominal 250mm de PVC-U Compacto, unión para encolar, para PN10, fabricada según UNE EN 1452-2 con certificado AENOR, en color gris, abastecimiento o riego.

**315.10EN** ml Tubo PVC PRESIÓN 315.10 Encolar 1452-2
Precio: 60.25
Suministro de tubería diametro nominal 315mm de PVC-U Compacto, unión para encolar, para PN10, fabricada según UNE EN 1452-2 con certificado AENOR, en color gris, abastecimiento o riego.

**20.16EN** ml Tubo PVC PRESIÓN 20.16 Encolar 1452-2
Precio: 0.62
Suministro de tubería diametro nominal 20mm de PVC-U Compacto, unión para encolar, para PN16, fabricada según UNE EN 1452-2 con certificado AENOR, en color gris, abastecimiento o riego.

**25.16EN** ml Tubo PVC PRESIÓN 25.16 Encolar 1452-2
Precio: 0.9
Suministro de tubería diametro nominal 25mm de PVC-U Compacto, unión para encolar, para PN16, fabricada según UNE EN 1452-2 con certificado AENOR, en color gris, abastecimiento o riego.

**32.16EN** ml Tubo PVC PRESIÓN 32.16 Encolar 1452-2
Precio: 1.32
Suministro de tubería diametro nominal 32mm de PVC-U Compacto, unión para encolar, para PN16, fabricada según UNE EN 1452-2 con certificado AENOR, en color gris, abastecimiento o riego.

**40.16EN** ml Tubo PVC PRESIÓN 40.16 Encolar 1452-2
Precio: 1.86
Suministro de tubería diametro nominal 40mm de PVC-U Compacto, unión para encolar, para PN16, fabricada según UNE EN 1452-2 con certificado AENOR, en color gris, abastecimiento o riego.

**50.16EN** ml Tubo PVC PRESIÓN 50.16 Encolar 1452-2
Precio: 2.86
Suministro de tubería diametro nominal 50mm de PVC-U Compacto, unión para encolar, para PN16, fabricada según UNE EN 1452-2 con certificado AENOR, en color gris, abastecimiento o riego.

**63.16EN** ml Tubo PVC PRESIÓN 63.16 Encolar 1452-2
Precio: 4.52
Suministro de tubería diametro nominal 63mm de PVC-U Compacto, unión para encolar, para PN16, fabricada según UNE EN 1452-2 con certificado AENOR, en color gris, abastecimiento o riego.

**75.16EN** ml Tubo PVC PRESIÓN 75.16 Encolar 1452-2
Precio: 6.37
Suministro de tubería diametro nominal 75mm de PVC-U Compacto, unión para encolar, para PN16, fabricada según UNE EN 1452-2 con certificado AENOR, en color gris, abastecimiento o riego.

**90.16EN** ml Tubo PVC PRESIÓN 90.16 Encolar 1452-2
Precio: 9.12
Suministro de tubería diametro nominal 90mm de PVC-U Compacto, unión para encolar, para PN16, fabricada según UNE EN 1452-2 con certificado AENOR, en color gris, abastecimiento o riego.

**110.16EN** ml Tubo PVC PRESIÓN 110.16 Encolar 1452-2
Precio: 11.18
Suministro de tubería diametro nominal 110mm de PVC-U Compacto, unión para encolar, para PN16, fabricada según UNE EN 1452-2 con certificado AENOR, en color gris, abastecimiento o riego.

**125.16EN** ml Tubo PVC PRESIÓN 125.16 Encolar 1452-2
Precio: 14.28
Suministro de tubería diametro nominal 125mm de PVC-U Compacto, unión para encolar, para PN16, fabricada según UNE EN 1452-2 con certificado AENOR, en color gris, abastecimiento o riego.

**140.16EN** ml Tubo PVC PRESIÓN 140.16 Encolar 1452-2
Precio: 17.9
Suministro de tubería diametro nominal 140mm de PVC-U Compacto, unión para encolar, para PN16, fabricada según UNE EN 1452-2 con certificado AENOR, en color gris, abastecimiento o riego.

**160.16EN** ml Tubo PVC PRESIÓN 160.16 Encolar 1452-2
Precio: 23.35
Suministro de tubería diametro nominal 160mm de PVC-U Compacto, unión para encolar, para PN16, fabricada según UNE EN 1452-2 con certificado AENOR, en color gris, abastecimiento o riego.

**180.16EN** ml Tubo PVC PRESIÓN 180.16 Encolar 1452-2
Precio: 29.58
Suministro de tubería diametro nominal 180mm de PVC-U Compacto, unión para encolar, para PN16, fabricada según UNE EN 1452-2 con certificado AENOR, en color gris, abastecimiento o riego.

**200.16EN** ml Tubo PVC PRESIÓN 200.16 Encolar 1452-2
Precio: 36.45
Suministro de tubería diametro nominal 200mm de PVC-U Compacto, unión para encolar, para PN16, fabricada según UNE EN 1452-2 con certificado AENOR, en color gris, abastecimiento o riego.

**225.16EN** ml Tubo PVC PRESIÓN 225.16 Encolar 1452-2
Precio: 47.31
Suministro de tubería diametro nominal 225mm de PVC-U Compacto, unión para encolar, para PN16, fabricada según UNE EN 1452-2 con certificado AENOR, en color gris, abastecimiento o riego.

**250.16EN** ml Tubo PVC PRESIÓN 250.16 Encolar 1452-2
Precio: 56.68
Suministro de tubería diametro nominal 250mm de PVC-U Compacto, unión para encolar, para PN16, fabricada según UNE EN 1452-2 con certificado AENOR, en color gris, abastecimiento o riego.

**315.16EN** ml Tubo PVC PRESIÓN 315.16 Encolar 1452-2
Precio: 90.04
Suministro de tubería diametro nominal 315mm de PVC-U Compacto, unión para encolar, para PN16, fabricada según UNE EN 1452-2 con certificado AENOR, en color gris, abastecimiento o riego.
